# PB MANTENIMIENTO DE SISTEMAS DE PROTECCIÓN CONTRA INCENDIOS, BOMBEOS Y VÁLVULAS

- Propiedad del archivo: RIB Spain
- Formato: FIEBDC-3/2016
- Programa: Presto 19.00
- Tipo: presupuesto
- Fecha de los precios: 26/04/2022
- Divisa: EUR
Importe: 163526.19

## 01 RED DE AGUA NO SANITARIA
Importe: 55756.47

### 01.01 REGISTRO DE PRESIONES
Importe: 1488.24

**PRES0001** LECTURA SEMANAL DE PRESIONES RED AGUA NO SANITARIA
312 × 4.77 = 1488.24
Lectura semanal de presiones y registro en acta de mantenimiento.

| Código | Ud | Descripción | Rendimiento | Precio | Importe |
|---|---|---|---|---|---|
| MO0001 | h | OFICIAL 2ªs (mano de obra) | 0.063 | 22.17 | 1.40 |
| MO0002 | h | PEÓNs (mano de obra) | 0.083 | 21.27 | 1.77 |
| MAQ0001 | h | FURGONETA (maquinaria) | 0.037 | 28 | 1.04 |
| MO0005 | h | INGENIERO SUPERIOR (mano de obra) | 0.016 | 26.34 | 0.42 |
| %CI | % | COSTE INDIRECTO | 3 % | 4.63 | 0.14 |
|  |  | Total |  |  | 4.77 |

| Medición | Uds. | Largo | Parcial |
|---|---|---|---|
| Bouzas Reductora | 52 | 1 | 52.00 |
| Bouzas fin de linea (BH-24) | 52 | 1 | 52.00 |
| Pesquero Reductora | 52 | 1 | 52.00 |
| Pesquero fin de línea Lonja Grandes Peces | 52 | 1 | 52.00 |
| Arenal Reductora | 52 | 1 | 52.00 |
| Arenal fin de línea (AH-52) | 52 | 1 | 52.00 |
| Subtotal |  |  | 312.00 |
| Total |  |  | 312 |

### 01.02 HIDRANTES
Importe: 38935.13

**H0001** REVISIÓN MENSUAL DE HIDRANTE
2448 × 4.01 = 9816.48
Revisión mensual de hidrante, consistente en:
- Comprobación de la accesibilidad a su entorno.
- Inspección visual comprobando la estanqueidad del conjunto.
- Registro en acta de mantenimiento siguiendo modelo norma UNE-23580 en vigor.

| Código | Ud | Descripción | Rendimiento | Precio | Importe |
|---|---|---|---|---|---|
| MO0001 | h | OFICIAL 2ªs | 0.063 | 22.17 | 1.40 |
| MO0002 | h | PEÓNs | 0.063 | 21.27 | 1.34 |
| MAQ0001 | h | FURGONETA | 0.037 | 28 | 1.04 |
| MO0005 | h | INGENIERO SUPERIOR | 0.004 | 26.34 | 0.11 |
| %CI | % | COSTE INDIRECTO | 3 % | 3.89 | 0.12 |
|  |  | Total |  |  | 4.01 |

| Medición | Uds. | Largo | Parcial |
|---|---|---|---|
| Bouzas | 8 | 112 | 896.00 |
| Pesquero | 8 | 92 | 736.00 |
| Arenal-Guixar | 8 | 102 | 816.00 |
| Subtotal |  |  | 2448.00 |
| Total |  |  | 2448 |

**H0002** REVISIÓN TRIMESTRAL DE HIDRANTE SEGÚN RIPCI
612 × 6.13 = 3751.56
Revisión trimestral (incluyendo mensual) de Hidrante según RIPCI 513/17 y registro en acta de mantenimiento según UNE 23580 en vigor.

| Código | Ud | Descripción | Rendimiento | Precio | Importe |
|---|---|---|---|---|---|
| MO0001 | h | OFICIAL 2ªs | 0.093 | 22.17 | 2.06 |
| MO0002 | h | PEÓNs | 0.103 | 21.27 | 2.19 |
| MAQ0001 | h | FURGONETA | 0.037 | 28 | 1.04 |
| MO0005 | h | INGENIERO SUPERIOR | 0.008 | 26.34 | 0.21 |
| MAT0004 | kg | ACEITE LUBRICANTE (material) | 0.025 | 18 | 0.45 |
| %CI | % | COSTE INDIRECTO | 3 % | 5.95 | 0.18 |
|  |  | Total |  |  | 6.13 |

| Medición | Uds. | Largo | Parcial |
|---|---|---|---|
| Bouzas | 2 | 112 | 224.00 |
| Pesquero | 2 | 92 | 184.00 |
| Arenal-Guixar | 2 | 102 | 204.00 |
| Subtotal |  |  | 612.00 |
| Total |  |  | 612 |

**H0003** REVISIÓN SEMESTRAL DE HIDRANTE SEGÚN RIPCI
306 × 8.87 = 2714.22
Revisión semestral (incluyendo mensual y trimestral) de Hidrante según RIPCI 513/17 y registro en acta de mantenimiento según UNE 23580 en vigor.

| Código | Ud | Descripción | Rendimiento | Precio | Importe |
|---|---|---|---|---|---|
| MO0001 | h | OFICIAL 2ªs | 0.144 | 22.17 | 3.19 |
| MO0002 | h | PEÓNs | 0.144 | 21.27 | 3.06 |
| MAQ0001 | h | FURGONETA | 0.037 | 28 | 1.04 |
| MO0005 | h | INGENIERO SUPERIOR | 0.016 | 26.34 | 0.42 |
| MAT0004 | kg | ACEITE LUBRICANTE | 0.05 | 18 | 0.90 |
| %CI | % | COSTE INDIRECTO | 3 % | 8.61 | 0.26 |
|  |  | Total |  |  | 8.87 |

| Medición | Uds. | Largo | Parcial |
|---|---|---|---|
| Bouzas | 1 | 112 | 112.00 |
| Pesquero | 1 | 92 | 92.00 |
| Arenal-Guixar | 1 | 102 | 102.00 |
| Subtotal |  |  | 306.00 |
| Total |  |  | 306 |

**H0004** REVISIÓN ANUAL DE HIDRANTE SEGUN RIPCI
306 × 11.95 = 3656.70
Revisión anual (incluyendo mensual, trimestral y semestral) de Hidrante según RIPCI 513/17 y registro en acta de mantenimiento según UNE 23580 en vigor.

| Código | Ud | Descripción | Rendimiento | Precio | Importe |
|---|---|---|---|---|---|
| MO0001 | h | OFICIAL 2ªs | 0.208 | 22.17 | 4.61 |
| MO0002 | h | PEÓNs | 0.208 | 21.27 | 4.42 |
| MAQ0001 | h | FURGONETA | 0.037 | 28 | 1.04 |
| MO0005 | h | INGENIERO SUPERIOR | 0.024 | 26.34 | 0.63 |
| MAT0004 | kg | ACEITE LUBRICANTE | 0.05 | 18 | 0.90 |
| %CI | % | COSTE INDIRECTO | 3 % | 11.60 | 0.35 |
|  |  | Total |  |  | 11.95 |

| Medición | Uds. | Largo | Parcial |
|---|---|---|---|
| Bouzas | 1 | 112 | 112.00 |
| Pesquero | 1 | 92 | 92.00 |
| Arenal-Guixar | 1 | 102 | 102.00 |
| Subtotal |  |  | 306.00 |
| Total |  |  | 306 |

**H0005** REVISIÓN QUINQUENAL HIDRANTE
61.2 × 71.27 = 4361.72
Revisión anual de Hidrante según RIPCI 513/17 y registro en acta de mantenimiento según UNE 23580 en vigor.

| Código | Ud | Descripción | Rendimiento | Precio | Importe |
|---|---|---|---|---|---|
| MO0001 | h | OFICIAL 2ªs | 1.262 | 22.17 | 27.98 |
| MO0002 | h | PEÓNs | 1.262 | 21.27 | 26.84 |
| MAQ0001 | h | FURGONETA | 0.037 | 28 | 1.04 |
| MO0005 | h | INGENIERO SUPERIOR | 0.058 | 26.34 | 1.53 |
| MAT0004 | kg | ACEITE LUBRICANTE | 0.1 | 18 | 1.80 |
| MAT0005 | ud | JUNTA (material) | 2 | 5 | 10.00 |
| %CI | % | COSTE INDIRECTO | 3 % | 69.19 | 2.08 |
|  |  | Total |  |  | 71.27 |

| Medición | Uds. | Largo | Parcial |
|---|---|---|---|
| Bouzas | 0.2 | 112 | 22.40 |
| Pesquero | 0.2 | 92 | 18.40 |
| Arenal-Guixar | 0.2 | 102 | 20.40 |
| Subtotal |  |  | 61.20 |
| Total |  |  | 61.2 |

**H0006** MEDICIÓN SEMESTRAL DE CAUDAL Y PRESION DE HIDRANTE
612 × 19.25 = 11781.00
Medición de presión (estática y dinámica) y caudal de hidrante para comprobación cumplimiento RIPCI, con emisión de informe según normativa en vigor:
- Suelo urbano 500 l/m y 1 kg/cm2
- Resto de zonas 500 l/min y 5 kg/cm2

| Código | Ud | Descripción | Rendimiento | Precio | Importe |
|---|---|---|---|---|---|
| MAQ0001 | h | FURGONETA | 0.037 | 28 | 1.04 |
| MAQ0002 | h | EQUIPO DE MEDICIÓN CAUDAL, PRESIÓN ESTÁTICA Y DINÁMICA (maquinaria) | 0.139 | 50 | 6.95 |
| MO0003 | h | OFICIAL 1ª (mano de obra) | 0.244 | 18.42 | 4.49 |
| MO0004 | h | AYUDANTE (mano de obra) | 0.244 | 17.47 | 4.26 |
| MO0005 | h | INGENIERO SUPERIOR | 0.074 | 26.34 | 1.95 |
| %CI | % | COSTE INDIRECTO | 3 % | 18.69 | 0.56 |
|  |  | Total |  |  | 19.25 |

| Medición | Uds. | Largo | Parcial |
|---|---|---|---|
| Bouzas | 2 | 112 | 224.00 |
| Pesquero | 2 | 92 | 184.00 |
| Arenal-Guixar | 2 | 102 | 204.00 |
| Subtotal |  |  | 612.00 |
| Total |  |  | 612 |

**H0007** PINTADO BIENAL ELEMENTOS HIDRANTE
153 × 18.65 = 2853.45
Pintado bienal de hidrante, tapa, cerco y todos los elementos de hidrante en RAL 3000 y sus protecciones en colores existentes, con pintura epoxi, totalmente terminado.

| Código | Ud | Descripción | Rendimiento | Precio | Importe |
|---|---|---|---|---|---|
| MO0002 | h | PEÓNs | 0.124 | 21.27 | 2.64 |
| MAT0001 | kg | P. EPOXI S/FIBRA VIDRIO AGUA+C (material) | 0.6 | 10.15 | 6.09 |
| MAT0002 | l | IMP. EPOXIDICA 2 COMP. M-10+C (material) | 0.6 | 12.23 | 7.34 |
| MAT0003 | ud | PEQUEÑO MATERIAL (material) | 1 | 1 | 1.00 |
| MAQ0001 | h | FURGONETA | 0.037 | 28 | 1.04 |
| %CI | % | COSTE INDIRECTO | 3 % | 18.11 | 0.54 |
|  |  | Total |  |  | 18.65 |

| Medición | Uds. | Largo | Parcial |
|---|---|---|---|
| Bouzas | 0.5 | 112 | 56.00 |
| Pesquero | 0.5 | 92 | 46.00 |
| Arenal-Guixar | 0.5 | 102 | 51.00 |
| Subtotal |  |  | 153.00 |
| Total |  |  | 153 |

### 01.03 VÁLVULAS
Importe: 14195.38

**VAL0001** REVISIÓN MENSUAL VÁLVULAS
1112 × 6.7 = 7450.40
Revisión mensual de arqueta de valvulería, consistente en:
- Comprobación de la accesibilidad a su entorno.
- Comprobación de la limpieza interior de la arqueta.
- Comprobación del funcionamiento manual de las válvulas alojadas en su interior.
- Inspección visual comprobando la estanqueidad del conjunto.
- Registro en acta de mantenimiento siguiendo modelo norma UNE-23580 en vigor.

| Código | Ud | Descripción | Rendimiento | Precio | Importe |
|---|---|---|---|---|---|
| MO0001 | h | OFICIAL 2ªs | 0.123 | 22.17 | 2.73 |
| MO0002 | h | PEÓNs | 0.123 | 21.27 | 2.62 |
| MAQ0001 | h | FURGONETA | 0.037 | 28 | 1.04 |
| MO0005 | h | INGENIERO SUPERIOR | 0.004 | 26.34 | 0.11 |
| %CI | % | COSTE INDIRECTO | 3 % | 6.50 | 0.20 |
|  |  | Total |  |  | 6.7 |

| Medición | Uds. | Largo | Parcial |
|---|---|---|---|
| Bouzas | 8 | 42 | 336.00 |
| Pesquero | 8 | 63 | 504.00 |
| Arenal-Guixar | 8 | 34 | 272.00 |
| Subtotal |  |  | 1112.00 |
| Total |  |  | 1112 |

**VAL0002** REVISIÓN TRIMESTRAL VÁLVULAS
278 × 9.09 = 2527.02
Revisión trimestra de arqueta de valvulería, consistente en:
- Labores mensuales.
- Accionamiento y engrase de las válvulas.
- Registro en acta de mantenimiento siguiendo modelo norma UNE-23580 en vigor.

| Código | Ud | Descripción | Rendimiento | Precio | Importe |
|---|---|---|---|---|---|
| MO0001 | h | OFICIAL 2ªs | 0.164 | 22.17 | 3.64 |
| MO0002 | h | PEÓNs | 0.164 | 21.27 | 3.49 |
| MAQ0001 | h | FURGONETA | 0.037 | 28 | 1.04 |
| MO0005 | h | INGENIERO SUPERIOR | 0.008 | 26.34 | 0.21 |
| MAT0004 | kg | ACEITE LUBRICANTE | 0.025 | 18 | 0.45 |
| %CI | % | COSTE INDIRECTO | 3 % | 8.83 | 0.26 |
|  |  | Total |  |  | 9.09 |

| Medición | Uds. | Largo | Parcial |
|---|---|---|---|
| Bouzas | 2 | 42 | 84.00 |
| Pesquero | 2 | 63 | 126.00 |
| Arenal-Guixar | 2 | 34 | 68.00 |
| Subtotal |  |  | 278.00 |
| Total |  |  | 278 |

**VAL0003** REVISIÓN SEMESTRAL VÁLVULAS
278 × 10.51 = 2921.78
Revisión semestral de arqueta de valvulería, consistente en:
- Labores mensuales y trimestrales.
- Limpieza de los elementos retenedores de suciedad.
- Registro en acta de mantenimiento siguiendo modelo norma UNE-23580 en vigor.

| Código | Ud | Descripción | Rendimiento | Precio | Importe |
|---|---|---|---|---|---|
| MO0001 | h | OFICIAL 2ªs | 0.156 | 22.17 | 3.46 |
| MO0002 | h | PEÓNs | 0.206 | 21.27 | 4.38 |
| MAQ0001 | h | FURGONETA | 0.037 | 28 | 1.04 |
| MO0005 | h | INGENIERO SUPERIOR | 0.016 | 26.34 | 0.42 |
| MAT0004 | kg | ACEITE LUBRICANTE | 0.05 | 18 | 0.90 |
| %CI | % | COSTE INDIRECTO | 3 % | 10.20 | 0.31 |
|  |  | Total |  |  | 10.51 |

| Medición | Uds. | Largo | Parcial |
|---|---|---|---|
| Bouzas | 2 | 42 | 84.00 |
| Pesquero | 2 | 63 | 126.00 |
| Arenal-Guixar | 2 | 34 | 68.00 |
| Subtotal |  |  | 278.00 |
| Total |  |  | 278 |

**VAL0004** PINTADO BIENAL DE TAPA DE VÁLVULA
69.5 × 18.65 = 1296.18
Pintado bienal de tapa de arqueta alojamiento válvulas en RAL3000 o RAL 5002 (o similar) según proceda, con pintura epoxi, totalmente terminado.

| Código | Ud | Descripción | Rendimiento | Precio | Importe |
|---|---|---|---|---|---|
| MO0002 | h | PEÓNs | 0.124 | 21.27 | 2.64 |
| MAQ0001 | h | FURGONETA | 0.037 | 28 | 1.04 |
| MAT0001 | kg | P. EPOXI S/FIBRA VIDRIO AGUA+C | 0.6 | 10.15 | 6.09 |
| MAT0002 | l | IMP. EPOXIDICA 2 COMP. M-10+C | 0.6 | 12.23 | 7.34 |
| MAT0003 | ud | PEQUEÑO MATERIAL | 1 | 1 | 1.00 |
| %CI | % | COSTE INDIRECTO | 3 % | 18.11 | 0.54 |
|  |  | Total |  |  | 18.65 |

| Medición | Uds. | Largo | Parcial |
|---|---|---|---|
| Bouzas | 0.5 | 42 | 21.00 |
| Pesquero | 0.5 | 63 | 31.50 |
| Arenal-Guixar | 0.5 | 34 | 17.00 |
| Subtotal |  |  | 69.50 |
| Total |  |  | 69.5 |

### 01.04 DOTACIONES
Importe: 1137.72

**DOT0001** REVISIÓN TRIMESTRAL DOTACIÓN
38 × 1.44 = 54.72
Revisión trimestral dotación de acuerdo a RIPCI y emisión de acta de mantenimiento según norma UNE 23580 en vigor.

| Código | Ud | Descripción | Rendimiento | Precio | Importe |
|---|---|---|---|---|---|
| MO0001 | h | OFICIAL 2ªs | 0.063 | 22.17 | 1.40 |
| %CI | % | COSTE INDIRECTO | 3 % | 1.40 | 0.04 |
|  |  | Total |  |  | 1.44 |

**DOT0002** REVISIÓN ANUAL DOTACIÓN
38 × 7.13 = 270.94
Revisión anual (incluyendo trimestral) dotación de acuerdo a RIPCI y emisión de acta de mantenimiento según norma UNE 23580 en vigor.

| Código | Ud | Descripción | Rendimiento | Precio | Importe |
|---|---|---|---|---|---|
| MO0001 | h | OFICIAL 2ªs | 0.312 | 22.17 | 6.92 |
| %CI | % | COSTE INDIRECTO | 3 % | 6.92 | 0.21 |
|  |  | Total |  |  | 7.13 |

**DOT0003** REVISIÓN QUINQUENAL DOTACIÓN
38 × 21.37 = 812.06
Revisión quinquenal dotación de acuerdo a RIPCI y emisión de acta de mantenimiento según norma UNE 23580 en vigor.

| Código | Ud | Descripción | Rendimiento | Precio | Importe |
|---|---|---|---|---|---|
| MO0001 | h | OFICIAL 2ªs | 0.936 | 22.17 | 20.75 |
| %CI | % | COSTE INDIRECTO | 3 % | 20.75 | 0.62 |
|  |  | Total |  |  | 21.37 |

## 02 RED DE ABASTECIMIENTO
Importe: 27850.74

### 02.01 BOCAS DE RIEGO
Importe: 17944.61

**BR0001** REVISIÓN MENSUAL BOCA DE RIEGO
1512 × 4 = 6048.00
Revisión mensual de boca de riego, consistente en:
- Comprobación de la accesibilidad a su entorno y la señalización.
- Inspección visual comprobando la estanqueidad del conjunto.
- Registro en acta de mantenimiento siguiendo modelo norma UNE-23580 en vigor.

| Código | Ud | Descripción | Rendimiento | Precio | Importe |
|---|---|---|---|---|---|
| MO0001 | h | OFICIAL 2ªs | 0.053 | 22.17 | 1.18 |
| MO0002 | h | PEÓNs | 0.073 | 21.27 | 1.55 |
| MAQ0001 | h | FURGONETA | 0.037 | 28 | 1.04 |
| MO0005 | h | INGENIERO SUPERIOR | 0.004 | 26.34 | 0.11 |
| %CI | % | COSTE INDIRECTO | 3 % | 3.88 | 0.12 |
|  |  | Total |  |  | 4 |

| Medición | Uds. | Largo | Parcial |
|---|---|---|---|
|  | 8 | 189 | 1512.00 |
| Total |  |  | 1512 |

**BR0002** REVISIÓN TRIMESTRAL BOCA DE RIEGO
567 × 6.36 = 3606.12
Revisión trimestral (incluyendo mensual) de boca de riego, con el mismo alcance que la revisión trimestral de hidrante y registro en acta de mantenimiento modelo norma UNE-23580 en vigor.

| Código | Ud | Descripción | Rendimiento | Precio | Importe |
|---|---|---|---|---|---|
| MO0001 | h | OFICIAL 2ªs | 0.103 | 22.17 | 2.28 |
| MO0002 | h | PEÓNs | 0.103 | 21.27 | 2.19 |
| MAQ0001 | h | FURGONETA | 0.037 | 28 | 1.04 |
| MO0005 | h | INGENIERO SUPERIOR | 0.008 | 26.34 | 0.21 |
| MAT0004 | kg | ACEITE LUBRICANTE | 0.025 | 18 | 0.45 |
| %CI | % | COSTE INDIRECTO | 3 % | 6.17 | 0.19 |
|  |  | Total |  |  | 6.36 |

| Medición | Uds. | Largo | Parcial |
|---|---|---|---|
|  | 3 | 189 | 567.00 |
| Total |  |  | 567 |

**BR0003** REVISIÓN SEMESTRAL BOCA DE RIEGO
189 × 8.43 = 1593.27
Revisión semestral (incluyendo mensual y trimestral) de boca de riego, con el mismo alcance que la revisión semestral de hidrante y registro en acta de mantenimiento modelo norma UNE-23580 en vigor.

| Código | Ud | Descripción | Rendimiento | Precio | Importe |
|---|---|---|---|---|---|
| MO0001 | h | OFICIAL 2ªs | 0.134 | 22.17 | 2.97 |
| MO0002 | h | PEÓNs | 0.134 | 21.27 | 2.85 |
| MAQ0001 | h | FURGONETA | 0.037 | 28 | 1.04 |
| MO0005 | h | INGENIERO SUPERIOR | 0.016 | 26.34 | 0.42 |
| MAT0004 | kg | ACEITE LUBRICANTE | 0.05 | 18 | 0.90 |
| %CI | % | COSTE INDIRECTO | 3 % | 8.18 | 0.25 |
|  |  | Total |  |  | 8.43 |

**BR0004** REVISIÓN ANUAL BOCA DE RIEGO
189 × 12.35 = 2334.15
Revisión anual (incluyendo mensual, trimestral y semestral) de boca de riego, con el mismo alcance que la revisión anual de hidrante y registro en acta de mantenimiento modelo norma UNE-23580 en vigor.

| Código | Ud | Descripción | Rendimiento | Precio | Importe |
|---|---|---|---|---|---|
| MO0001 | h | OFICIAL 2ªs | 0.187 | 22.17 | 4.15 |
| MO0002 | h | PEÓNs | 0.248 | 21.27 | 5.27 |
| MAQ0001 | h | FURGONETA | 0.037 | 28 | 1.04 |
| MO0005 | h | INGENIERO SUPERIOR | 0.024 | 26.34 | 0.63 |
| MAT0004 | kg | ACEITE LUBRICANTE | 0.05 | 18 | 0.90 |
| %CI | % | COSTE INDIRECTO | 3 % | 11.99 | 0.36 |
|  |  | Total |  |  | 12.35 |

**BR0005** REVISIÓN QUINQUENAL BOCA DE RIEGO
37.8 × 68.8 = 2600.64
Revisión quinquena de boca de riego, con el mismo alcance que la revisión quinquenal de hidrante y registro en acta de mantenimiento modelo norma UNE-23580 en vigor.

| Código | Ud | Descripción | Rendimiento | Precio | Importe |
|---|---|---|---|---|---|
| MO0001 | h | OFICIAL 2ªs | 1.207 | 22.17 | 26.76 |
| MO0002 | h | PEÓNs | 1.207 | 21.27 | 25.67 |
| MAQ0001 | h | FURGONETA | 0.037 | 28 | 1.04 |
| MO0005 | h | INGENIERO SUPERIOR | 0.058 | 26.34 | 1.53 |
| MAT0004 | kg | ACEITE LUBRICANTE | 0.1 | 18 | 1.80 |
| MAT0005 | ud | JUNTA | 2 | 5 | 10.00 |
| %CI | % | COSTE INDIRECTO | 3 % | 66.80 | 2.00 |
|  |  | Total |  |  | 68.8 |

| Medición | Uds. | Largo | Parcial |
|---|---|---|---|
|  | 0.2 | 189 | 37.80 |
| Total |  |  | 37.8 |

**BR0006** PINTADO BIENAL DE TAPA DE BOCA DE RIEGO
94.5 × 18.65 = 1762.43
Pintado bienal de boca de reigo o RAL 5002 (o similar), con pintura epoxi, totalmente terminado.

| Código | Ud | Descripción | Rendimiento | Precio | Importe |
|---|---|---|---|---|---|
| MO0002 | h | PEÓNs | 0.124 | 21.27 | 2.64 |
| MAQ0001 | h | FURGONETA | 0.037 | 28 | 1.04 |
| MAT0001 | kg | P. EPOXI S/FIBRA VIDRIO AGUA+C | 0.6 | 10.15 | 6.09 |
| MAT0002 | l | IMP. EPOXIDICA 2 COMP. M-10+C | 0.6 | 12.23 | 7.34 |
| MAT0003 | ud | PEQUEÑO MATERIAL | 1 | 1 | 1.00 |
| %CI | % | COSTE INDIRECTO | 3 % | 18.11 | 0.54 |
|  |  | Total |  |  | 18.65 |

| Medición | Uds. | Largo | Parcial |
|---|---|---|---|
|  | 0.5 | 189 | 94.50 |
| Total |  |  | 94.5 |

### 02.02 VÁLVULAS
Importe: 9906.13

**VAL0001** REVISIÓN MENSUAL VÁLVULAS
776 × 6.7 = 5199.20

| Medición | Uds. | Largo | Parcial |
|---|---|---|---|
| Bouzas | 8 | 33 | 264.00 |
| Pesquero |  |  |  |
| Arenal-Guixar | 8 | 64 | 512.00 |
| Subtotal |  |  | 776.00 |
| Total |  |  | 776 |

**VAL0002** REVISIÓN TRIMESTRAL VÁLVULAS
194 × 9.09 = 1763.46

| Medición | Uds. | Largo | Parcial |
|---|---|---|---|
| Bouzas | 2 | 33 | 66.00 |
| Pesquero |  |  |  |
| Arenal-Guixar | 2 | 64 | 128.00 |
| Subtotal |  |  | 194.00 |
| Total |  |  | 194 |

**VAL0003** REVISIÓN SEMESTRAL VÁLVULAS
194 × 10.51 = 2038.94

| Medición | Uds. | Largo | Parcial |
|---|---|---|---|
| Bouzas | 2 | 33 | 66.00 |
| Pesquero |  |  |  |
| Arenal-Guixar | 2 | 64 | 128.00 |
| Subtotal |  |  | 194.00 |
| Total |  |  | 194 |

**VAL0004** PINTADO BIENAL DE TAPA DE VÁLVULA
48.5 × 18.65 = 904.53

| Medición | Uds. | Largo | Parcial |
|---|---|---|---|
| Bouzas | 0.5 | 33 | 16.50 |
| Pesquero |  |  |  |
| Arenal-Guixar | 0.5 | 64 | 32.00 |
| Subtotal |  |  | 48.50 |
| Total |  |  | 48.5 |

## 03 SILO DE VEHÍCULOS BOUZAS TT
Importe: 12815.66

### 03.01 DATOS GENERALES
Importe: 172.2

**DG0001** PARTE COMUN ACTA DE MANTENIMIENTO
12 × 14.35 = 172.20
Elaboración de parte común de acta de mantenimiento (mensual, trimestral, semestral, anual, etc....) según norma UNE 23580 en vigor.

| Código | Ud | Descripción | Rendimiento | Precio | Importe |
|---|---|---|---|---|---|
| MO0001 | h | OFICIAL 2ªs | 0.522 | 22.17 | 11.57 |
| MAQ0001 | h | FURGONETA | 0.037 | 28 | 1.04 |
| MO0005 | h | INGENIERO SUPERIOR | 0.05 | 26.34 | 1.32 |
| %CI | % | COSTE INDIRECTO | 3 % | 13.93 | 0.42 |
|  |  | Total |  |  | 14.35 |

### 03.02 SISTEMAS DE DETECCIÓN Y ALARMA DE INCENDIOS
Importe: 7431.89

#### 03.02.01 CENTRAL DE ALARMA
Importe: 178.03

**CENT0001** REVISIÓN TRIMESTRAL CENTRAL DE ALARMA Y EQUIPOS AUXILIARES
3 × 35.6 = 106.80
Revisión trimestral de central de alarma y equipos auxiliares de acuerdo a RIPCI y emisión de acta de mantenimiento de acuerdo a norma UNE 23580 en vigor. Incluso señalización equipos auxiliares.

| Código | Ud | Descripción | Rendimiento | Precio | Importe |
|---|---|---|---|---|---|
| MO0007 | h | OFICIAL PCI (mano de obra) | 1.559 | 22.17 | 34.56 |
| %CI | % | COSTE INDIRECTO | 3 % | 34.56 | 1.04 |
|  |  | Total |  |  | 35.6 |

| Medición | Uds. | Largo | Parcial |
|---|---|---|---|
| Silo | 3 | 1 | 3.00 |
| Total |  |  | 3 |

**CENT0002** REVISIÓN ANUAL CENTRAL DE ALARMA Y EQUIPOS AUXILIARES
1 × 71.23 = 71.23
Revisión anual (incluyendo trimestral) de central de alarma y equipos auxiliares de acuerdo a RIPCI y emisión de acta de mantenimiento de acuerdo a norma UNE 23580 en vigor.

| Código | Ud | Descripción | Rendimiento | Precio | Importe |
|---|---|---|---|---|---|
| MO0007 | h | OFICIAL PCI | 3.119 | 22.17 | 69.15 |
| %CI | % | COSTE INDIRECTO | 3 % | 69.15 | 2.07 |
|  |  | Total |  |  | 71.23 |

| Medición | Uds. | Largo | Parcial |
|---|---|---|---|
| Silo | 1 | 1 | 1.00 |
| Total |  |  | 1 |

#### 03.02.02 PULSADORES DE ALARMA
Importe: 3533.78

**PUL0001** Ud REVISIÓN TRIMESTRAL DE PULSADORES
327 Ud × 7.19 = 2351.13
Revisión trimestral de pulsador de acuerdo a RIPCI y emisión de acta de mantenimiento de acuerdo a norma UNE 23580 en vigor.

| Código | Ud | Descripción | Rendimiento | Precio | Importe |
|---|---|---|---|---|---|
| MO0007 | h | OFICIAL PCI | 0.315 | 22.17 | 6.98 |
| %CI | % | COSTE INDIRECTO | 3 % | 6.98 | 0.21 |
|  |  | Total |  |  | 7.19 |

| Medición | Uds. | Largo | Parcial |
|---|---|---|---|
| Silo | 3 | 109 | 327.00 |
| Total |  |  | 327 |

**PUL0002** Ud REVISIÓN ANUAL DE PULSADORES
109 Ud × 10.85 = 1182.65
Revisión anual (incluyendo trimestral) de pulsador de acuerdo a RIPCI y emisión de acta de mantenimiento de acuerdo a norma UNE 23580 en vigor.

| Código | Ud | Descripción | Rendimiento | Precio | Importe |
|---|---|---|---|---|---|
| MO0007 | h | OFICIAL PCI | 0.475 | 22.17 | 10.53 |
| %CI | % | COSTE INDIRECTO | 3 % | 10.53 | 0.32 |
|  |  | Total |  |  | 10.85 |

| Medición | Uds. | Largo | Parcial |
|---|---|---|---|
| Silo | 1 | 109 | 109.00 |
| Total |  |  | 109 |

#### 03.02.03 DETECTORES
Importe: 286.16

**DET0001** REVISIÓN TRIMESTRAL DETECTOR
24 × 7.19 = 172.56
Revisión trimestral de detector de acuerdo a RIPCI y emisión de acta de mantenimiento de acuerdo a norma UNE 23580 en vigor.

| Código | Ud | Descripción | Rendimiento | Precio | Importe |
|---|---|---|---|---|---|
| MO0007 | h | OFICIAL PCI | 0.315 | 22.17 | 6.98 |
| %CI | % | COSTE INDIRECTO | 3 % | 6.98 | 0.21 |
|  |  | Total |  |  | 7.19 |

| Medición | Uds. | Largo | Parcial |
|---|---|---|---|
| Silo detectores | 3 | 6 | 18.00 |
| Silo cable | 3 | 2 | 6.00 |
| Subtotal |  |  | 24.00 |
| Total |  |  | 24 |

**DET0002** REVISIÓN ANUAL DETECTOR
8 × 14.2 = 113.60
Revisión anual (incluyendo trimestral) de detector de acuerdo a RIPCI y emisión de acta de mantenimiento de acuerdo a norma UNE 23580 en vigor.

| Código | Ud | Descripción | Rendimiento | Precio | Importe |
|---|---|---|---|---|---|
| MO0007 | h | OFICIAL PCI | 0.622 | 22.17 | 13.79 |
| %CI | % | COSTE INDIRECTO | 3 % | 13.79 | 0.41 |
|  |  | Total |  |  | 14.2 |

| Medición | Uds. | Largo | Parcial |
|---|---|---|---|
| Silo detectores | 1 | 6 | 6.00 |
| Silo cable | 1 | 2 | 2.00 |
| Subtotal |  |  | 8.00 |
| Total |  |  | 8 |

#### 03.02.04 ACTUACIONES Y EQUIPOS AUXILIARES
Importe: 3433.92

**AUX0001** Ud REVISIÓN TRIMESTRAL ACTUACIONES Y EQUIPOS AUXILIARES
288 Ud × 7.19 = 2070.72
Revisión trimestral de actuaciones y equipos auxiliares de acuerdo a RIPCI y emisión de acta de mantenimiento de acuerdo a norma UNE 23580 en vigor.

| Código | Ud | Descripción | Rendimiento | Precio | Importe |
|---|---|---|---|---|---|
| MO0007 | h | OFICIAL PCI | 0.315 | 22.17 | 6.98 |
| %CI | % | COSTE INDIRECTO | 3 % | 6.98 | 0.21 |
|  |  | Total |  |  | 7.19 |

| Medición | Uds. | Largo | Parcial |
|---|---|---|---|
| Silo sirenas | 3 | 34 | 102.00 |
| Silo módulos | 3 | 62 | 186.00 |
| Subtotal |  |  | 288.00 |
| Total |  |  | 288 |

**AUX0002** Ud REVISIÓN ANUAL ACTUACIONES Y EQUIPOS AUXILIARES
96 Ud × 14.2 = 1363.20
Revisión anual (incluyendo trimestral) de actuaciones y equipos auxiliares de acuerdo a RIPCI y emisión de acta de mantenimiento de acuerdo a norma UNE 23580 en vigor.

| Código | Ud | Descripción | Rendimiento | Precio | Importe |
|---|---|---|---|---|---|
| MO0007 | h | OFICIAL PCI | 0.622 | 22.17 | 13.79 |
| %CI | % | COSTE INDIRECTO | 3 % | 13.79 | 0.41 |
|  |  | Total |  |  | 14.2 |

| Medición | Uds. | Largo | Parcial |
|---|---|---|---|
| Silo sirenas | 1 | 34 | 34.00 |
| Silo módulos | 1 | 62 | 62.00 |
| Subtotal |  |  | 96.00 |
| Total |  |  | 96 |

### 03.03 ABASTECIMIENTO DE AGUA
Importe: 1101.16

#### 03.03.01 FUENTES DE AGUA
Importe: 99.5

**FADEP0001** REVISIÓN TRIMESTRAL DEPOSITO Y/O ALJIBE ALIMENTACIÓN BOMBAS
3 × 21.3 = 63.90
Revisión trimestral de depósito y/o aljibe para alimentación bombas según RIPCI y emisión acta de mantenimiento según norma UNE 23580 en vigor.

| Código | Ud | Descripción | Rendimiento | Precio | Importe |
|---|---|---|---|---|---|
| MO0001 | h | OFICIAL 2ªs | 0.933 | 22.17 | 20.68 |
| %CI | % | COSTE INDIRECTO | 3 % | 20.68 | 0.62 |
|  |  | Total |  |  | 21.3 |

| Medición | Uds. | Largo | Parcial |
|---|---|---|---|
| Silo | 3 | 1 | 3.00 |
| Total |  |  | 3 |

**FADEP0002** REVISIÓN ANUAL DEPOSITO Y/O ALJIBE ALIMENTACIÓN BOMBAS
1 × 35.6 = 35.60
Revisión anual (incluyendo trimestral) de depósito y/o aljibe para alimentación bombas según RIPCI y emisión acta de mantenimiento según norma UNE 23580 en vigor.

| Código | Ud | Descripción | Rendimiento | Precio | Importe |
|---|---|---|---|---|---|
| MO0001 | h | OFICIAL 2ªs | 1.559 | 22.17 | 34.56 |
| %CI | % | COSTE INDIRECTO | 3 % | 34.56 | 1.04 |
|  |  | Total |  |  | 35.6 |

| Medición | Uds. | Largo | Parcial |
|---|---|---|---|
| Silo | 1 | 1 | 1.00 |
| Total |  |  | 1 |

#### 03.03.02 SALA DE BOMBAS: BOMBA JOCKEY, TUBERÍAS Y VÁLVULA
Importe: 185.66

**BJTV0001** REVISIÓN TRIMESTRAL BOMBA JOCKEY, TUBERÍAS Y VÁLVULA
2 × 14.2 = 28.40
Revisión trimestral bomba jockey, tuberías y válvulas de acuerdo a RIPCI y emisión de acta de mantenimiento según norma UNE 23580 en vigor.

| Código | Ud | Descripción | Rendimiento | Precio | Importe |
|---|---|---|---|---|---|
| MO0001 | h | OFICIAL 2ªs | 0.622 | 22.17 | 13.79 |
| %CI | % | COSTE INDIRECTO | 3 % | 13.79 | 0.41 |
|  |  | Total |  |  | 14.2 |

| Medición | Uds. | Largo | Parcial |
|---|---|---|---|
| Silo | 2 | 1 | 2.00 |
| Total |  |  | 2 |

**BJTV0002** REVISIÓN SEMESTRAL BOMBA JOCKEY, TUBERÍAS Y VÁLVULA
1 × 28.41 = 28.41
Revisión semestral (incluyendo trimestral) bomba jockey, tuberías y válvulas de acuerdo a RIPCI y emisión de acta de mantenimiento según norma UNE 23580 en vigor.

| Código | Ud | Descripción | Rendimiento | Precio | Importe |
|---|---|---|---|---|---|
| MO0001 | h | OFICIAL 2ªs | 1.244 | 22.17 | 27.58 |
| %CI | % | COSTE INDIRECTO | 3 % | 27.58 | 0.83 |
|  |  | Total |  |  | 28.41 |

| Medición | Uds. | Largo | Parcial |
|---|---|---|---|
| Silo | 1 | 1 | 1.00 |
| Total |  |  | 1 |

**BJTV0003** REVISIÓN ANUAL BOMBA JOCKEY, TUBERÍAS Y VÁLVULA
1 × 128.85 = 128.85
Revisión anual (incluyendo trimestral y semestral) bomba jockey, tuberías y válvulas de acuerdo a RIPCI y emisión de acta de mantenimiento según norma UNE 23580 en vigor.

| Código | Ud | Descripción | Rendimiento | Precio | Importe |
|---|---|---|---|---|---|
| MO0001 | h | OFICIAL 2ªs | 3.119 | 22.17 | 69.15 |
| MO0005 | h | INGENIERO SUPERIOR | 2.124 | 26.34 | 55.95 |
| %CI | % | COSTE INDIRECTO | 3 % | 125.10 | 3.75 |
|  |  | Total |  |  | 128.85 |

| Medición | Uds. | Largo | Parcial |
|---|---|---|---|
| Silo | 1 | 1 | 1.00 |
| Total |  |  | 1 |

#### 03.03.03 SALA DE BOMBAS: GRUPO DIESEL-BOMBA
Importe: 215.82

**GDB0001** REVISIÓN TRIMESTRAL GRUPO DIESEL-BOMBA
2 × 21.3 = 42.60
Revisión trimestral grupo de bombeo de acuerdo a RIPCI y emisión de acta de mantenimiento según norma UNE 23580 en vigor.

| Código | Ud | Descripción | Rendimiento | Precio | Importe |
|---|---|---|---|---|---|
| MO0001 | h | OFICIAL 2ªs | 0.933 | 22.17 | 20.68 |
| %CI | % | COSTE INDIRECTO | 3 % | 20.68 | 0.62 |
|  |  | Total |  |  | 21.3 |

| Medición | Uds. | Largo | Parcial |
|---|---|---|---|
| Silo | 2 | 1 | 2.00 |
| Total |  |  | 2 |

**GDB0002** REVISIÓN SEMESTRAL GRUPO DIESEL-BOMBA
1 × 35.6 = 35.60
Revisión semestral (incluyendo trimestral) grupo de bombeo de acuerdo a RIPCI y emisión de acta de mantenimiento según norma UNE 23580 en vigor.

| Código | Ud | Descripción | Rendimiento | Precio | Importe |
|---|---|---|---|---|---|
| MO0001 | h | OFICIAL 2ªs | 1.559 | 22.17 | 34.56 |
| %CI | % | COSTE INDIRECTO | 3 % | 34.56 | 1.04 |
|  |  | Total |  |  | 35.6 |

| Medición | Uds. | Largo | Parcial |
|---|---|---|---|
| Silo | 1 | 1 | 1.00 |
| Total |  |  | 1 |

**GDB0003** REVISIÓN ANUAL GRUPO DIESEL-BOMBA
1 × 137.62 = 137.62
Revisión anual (incluyendo trimestral y semestral) grupo de bombeo de acuerdo a RIPCI y emisión de acta de mantenimiento según norma UNE 23580 en vigor.

| Código | Ud | Descripción | Rendimiento | Precio | Importe |
|---|---|---|---|---|---|
| MO0001 | h | OFICIAL 2ªs | 4.691 | 22.17 | 104.00 |
| MO0005 | h | INGENIERO SUPERIOR | 1.124 | 26.34 | 29.61 |
| %CI | % | COSTE INDIRECTO | 3 % | 133.61 | 4.01 |
|  |  | Total |  |  | 137.62 |

| Medición | Uds. | Largo | Parcial |
|---|---|---|---|
| Silo | 1 | 1 | 1.00 |
| Total |  |  | 1 |

#### 03.03.04 SALA DE BOMBAS: GRUPO ELÉCTRICO-BOMBA
Importe: 210.04

**GEB0001** REVISIÓN TRIMESTRAL GRUPO ELÉCTRICO-BOMBA
2 × 21.3 = 42.60
Revisión anual grupo de bombeo de acuerdo a RIPCI y emisión de acta de mantenimiento según norma UNE 23580 en vigor.

| Código | Ud | Descripción | Rendimiento | Precio | Importe |
|---|---|---|---|---|---|
| MO0001 | h | OFICIAL 2ªs | 0.933 | 22.17 | 20.68 |
| %CI | % | COSTE INDIRECTO | 3 % | 20.68 | 0.62 |
|  |  | Total |  |  | 21.3 |

| Medición | Uds. | Largo | Parcial |
|---|---|---|---|
| Silo | 2 | 1 | 2.00 |
| Total |  |  | 2 |

**GEB0002** REVISIÓN SEMESTRAL GRUPO ELÉCTRICO-BOMBA
1 × 29.82 = 29.82
Revisión semestral (incluyendo trimestral) grupo de bombeo de acuerdo a RIPCI y emisión de acta de mantenimiento según norma UNE 23580 en vigor.

| Código | Ud | Descripción | Rendimiento | Precio | Importe |
|---|---|---|---|---|---|
| MO0001 | h | OFICIAL 2ªs | 1.306 | 22.17 | 28.95 |
| %CI | % | COSTE INDIRECTO | 3 % | 28.95 | 0.87 |
|  |  | Total |  |  | 29.82 |

| Medición | Uds. | Largo | Parcial |
|---|---|---|---|
| Silo | 1 | 1 | 1.00 |
| Total |  |  | 1 |

**GEB0003** REVISIÓN ANUAL GRUPO ELÉCTRICO-BOMBA
1 × 137.62 = 137.62
Revisión anual (incluyendo trimestral y semestral) grupo de bombeo de acuerdo a RIPCI y emisión de acta de mantenimiento según norma UNE 23580 en vigor.

| Código | Ud | Descripción | Rendimiento | Precio | Importe |
|---|---|---|---|---|---|
| MO0001 | h | OFICIAL 2ªs | 4.691 | 22.17 | 104.00 |
| MO0005 | h | INGENIERO SUPERIOR | 1.124 | 26.34 | 29.61 |
| %CI | % | COSTE INDIRECTO | 3 % | 133.61 | 4.01 |
|  |  | Total |  |  | 137.62 |

| Medición | Uds. | Largo | Parcial |
|---|---|---|---|
| Silo | 1 | 1 | 1.00 |
| Total |  |  | 1 |

#### 03.03.05 SALA DE BOMBAS: CURVAS DE LAS BOMBAS
Importe: 390.14

**CB0001** CURVAS DE LAS BOMBAS
2 × 195.07 = 390.14
Obtención curvas P-Q de las bombas de acuerdo a RIPCI y emisión de acta de mantenimiento según norma UNE 23580 en vigor

| Código | Ud | Descripción | Rendimiento | Precio | Importe |
|---|---|---|---|---|---|
| MO0001 | h | OFICIAL 2ªs | 4.691 | 22.17 | 104.00 |
| MO0005 | h | INGENIERO SUPERIOR | 3.242 | 26.34 | 85.39 |
| %CI | % | COSTE INDIRECTO | 3 % | 189.39 | 5.68 |
|  |  | Total |  |  | 195.07 |

| Medición | Uds. | Largo | Parcial |
|---|---|---|---|
| Silo | 1 | 2 | 2.00 |
| Total |  |  | 2 |

### 03.04 RED GENERAL: HIDRANTES Y VÁLVULAS
Importe: 842.73

#### 03.04.01 HIDRANTES
Importe: 774.32

**H0001** REVISIÓN MENSUAL DE HIDRANTE
32 × 4.01 = 128.32

| Medición | Uds. | Largo | Parcial |
|---|---|---|---|
| Silo | 8 | 4 | 32.00 |
| Total |  |  | 32 |

**H0002** REVISIÓN TRIMESTRAL DE HIDRANTE SEGÚN RIPCI
8 × 6.13 = 49.04

| Medición | Uds. | Largo | Parcial |
|---|---|---|---|
| Silo | 2 | 4 | 8.00 |
| Total |  |  | 8 |

**H0003** REVISIÓN SEMESTRAL DE HIDRANTE SEGÚN RIPCI
4 × 8.87 = 35.48

| Medición | Uds. | Largo | Parcial |
|---|---|---|---|
| Silo | 1 | 4 | 4.00 |
| Total |  |  | 4 |

**H0004** REVISIÓN ANUAL DE HIDRANTE SEGUN RIPCI
4 × 11.95 = 47.80

| Medición | Uds. | Largo | Parcial |
|---|---|---|---|
| Silo | 1 | 4 | 4.00 |
| Total |  |  | 4 |

**H0005** REVISIÓN QUINQUENAL HIDRANTE
4 × 71.27 = 285.08

| Medición | Uds. | Largo | Parcial |
|---|---|---|---|
| Silo | 1 | 4 | 4.00 |
| Total |  |  | 4 |

**H0006** MEDICIÓN SEMESTRAL DE CAUDAL Y PRESION DE HIDRANTE
8 × 19.25 = 154.00

| Medición | Uds. | Largo | Parcial |
|---|---|---|---|
| Silo | 2 | 4 | 8.00 |
| Total |  |  | 8 |

**H0007** PINTADO BIENAL ELEMENTOS HIDRANTE
4 × 18.65 = 74.60

| Medición | Uds. | Largo | Parcial |
|---|---|---|---|
| Silo | 1 | 4 | 4.00 |
| Total |  |  | 4 |

#### 03.04.02 DOTACIONES
Importe: 32.82

**DOT0001** REVISIÓN TRIMESTRAL DOTACIÓN
3 × 1.44 = 4.32

| Medición | Uds. | Largo | Parcial |
|---|---|---|---|
| Silo | 3 | 1 | 3.00 |
| Total |  |  | 3 |

**DOT0002** REVISIÓN ANUAL DOTACIÓN
1 × 7.13 = 7.13

| Medición | Uds. | Largo | Parcial |
|---|---|---|---|
| Silo | 1 | 1 | 1.00 |
| Total |  |  | 1 |

**DOT0003** REVISIÓN QUINQUENAL DOTACIÓN
1 × 21.37 = 21.37

| Medición | Uds. | Largo | Parcial |
|---|---|---|---|
| Silo | 1 | 1 | 1.00 |
| Total |  |  | 1 |

#### 03.04.03 RED DE VÁLVULAS
Importe: 35.59

**REDVAL0001** REVISIÓN TRIMESTRAL RED DE VÁLVULAS
3 × 7.13 = 21.39
Revisión trimestral red de válvulas de acuerdo a RIPCI y emisión de acta de mantenimiento según norma UNE 23580 en vigor.

| Código | Ud | Descripción | Rendimiento | Precio | Importe |
|---|---|---|---|---|---|
| MO0001 | h | OFICIAL 2ªs | 0.312 | 22.17 | 6.92 |
| %CI | % | COSTE INDIRECTO | 3 % | 6.92 | 0.21 |
|  |  | Total |  |  | 7.13 |

| Medición | Uds. | Parcial |
|---|---|---|
| Silo | 3 | 3.00 |
| Total |  | 3 |

**REDVAL0002** REVISIÓN ANUAL RED DE VÁLVULAS
1 × 14.2 = 14.20
Revisión anual red de válvulas de acuerdo a RIPCI y emisión de acta de mantenimiento según norma UNE 23580 en vigor.

| Código | Ud | Descripción | Rendimiento | Precio | Importe |
|---|---|---|---|---|---|
| MO0001 | h | OFICIAL 2ªs | 0.622 | 22.17 | 13.79 |
| %CI | % | COSTE INDIRECTO | 3 % | 13.79 | 0.41 |
|  |  | Total |  |  | 14.2 |

| Medición | Uds. | Parcial |
|---|---|---|
| Silo | 1 | 1.00 |
| Total |  | 1 |

### 03.05 SISTEMAS DE ROCIADORES
Importe: 3267.68

**ROC0001** REVISIÓN TRIMESTRAL SISTEMA ROCIADORES
2 × 594.05 = 1188.10
Revisión trimestral de sistema de rociadores compuesto por hasta 10.000 ud de rociadores, 20 puntos de control y 20 puntos de prueba de rociadores, de acuerdo a RIPCI y emisión de acta de mantenimiento de acuerdo a norma UNE 23580 en vigor.

| Código | Ud | Descripción | Rendimiento | Precio | Importe |
|---|---|---|---|---|---|
| MO0007 | h | OFICIAL PCI | 12.497 | 22.17 | 277.06 |
| MO0008 | h | PEÓN PCI (mano de obra) | 14.09 | 21.27 | 299.69 |
| %CI | % | COSTE INDIRECTO | 3 % | 576.75 | 17.30 |
|  |  | Total |  |  | 594.05 |

**ROC0002** REVISIÓN SEMESTRAL SISTEMA ROCIADORES
1 × 891.21 = 891.21
Revisión semestral (incluyendo trimestral) de sistema de rociadores compuesto por hasta 10.000 ud de rociadores, 20 puntos de control y 20 puntos de prueba de rociadores, de acuerdo a RIPCI y emisión de acta de mantenimiento de acuerdo a norma UNE 23580 en vigor.

| Código | Ud | Descripción | Rendimiento | Precio | Importe |
|---|---|---|---|---|---|
| MO0007 | h | OFICIAL PCI | 18.747 | 22.17 | 415.62 |
| MO0008 | h | PEÓN PCI | 21.139 | 21.27 | 449.63 |
| %CI | % | COSTE INDIRECTO | 3 % | 865.25 | 25.96 |
|  |  | Total |  |  | 891.21 |

**ROC0003** REVISIÓN ANUAL SISTEMA ROCIADORES
1 × 1188.37 = 1188.37
Revisión anual (incluyendo trimestral y semestral) de sistema de rociadores compuesto por hasta 10.000 ud de rociadores, 20 puntos de control y 20 puntos de prueba de rociadores, de acuerdo a RIPCI y emisión de acta de mantenimiento de acuerdo a norma UNE 23580 en vigor.

| Código | Ud | Descripción | Rendimiento | Precio | Importe |
|---|---|---|---|---|---|
| MO0007 | h | OFICIAL PCI | 25.002 | 22.17 | 554.29 |
| MO0008 | h | PEÓN PCI | 28.184 | 21.27 | 599.47 |
| %CI | % | COSTE INDIRECTO | 3 % | 1153.76 | 34.61 |
|  |  | Total |  |  | 1188.37 |

## 04 EDIFICACIONES
Importe: 12084.51

### 04.01 SOPORTALES B
Importe: 1562.23

#### 04.01.01 DATOS GENERALES
Importe: 172.2

**DG0001** PARTE COMUN ACTA DE MANTENIMIENTO
12 × 14.35 = 172.20

#### 04.01.02 ABASTECIMIENTO DE AGUA
Importe: 690.27

##### 04.02.01.01 FUENTES DE AGUA
Importe: 99.5

**FADEP0001** REVISIÓN TRIMESTRAL DEPOSITO Y/O ALJIBE ALIMENTACIÓN BOMBAS
3 × 21.3 = 63.90

| Medición | Uds. | Largo | Parcial |
|---|---|---|---|
| Soportales B | 3 | 1 | 3.00 |
| Total |  |  | 3 |

**FADEP0002** REVISIÓN ANUAL DEPOSITO Y/O ALJIBE ALIMENTACIÓN BOMBAS
1 × 35.6 = 35.60

| Medición | Uds. | Largo | Parcial |
|---|---|---|---|
| Soportales B | 1 | 1 | 1.00 |
| Total |  |  | 1 |

##### 04.02.01.02 SALA DE BOMBAS: BOMBA JOCKEY, TUBERÍAS Y VÁLVULA
Importe: 185.66

**BJTV0001** REVISIÓN TRIMESTRAL BOMBA JOCKEY, TUBERÍAS Y VÁLVULA
2 × 14.2 = 28.40

| Medición | Uds. | Largo | Parcial |
|---|---|---|---|
| Soportales B | 2 | 1 | 2.00 |
| Total |  |  | 2 |

**BJTV0002** REVISIÓN SEMESTRAL BOMBA JOCKEY, TUBERÍAS Y VÁLVULA
1 × 28.41 = 28.41

| Medición | Uds. | Largo | Parcial |
|---|---|---|---|
| Soportales B | 1 | 1 | 1.00 |
| Total |  |  | 1 |

**BJTV0003** REVISIÓN ANUAL BOMBA JOCKEY, TUBERÍAS Y VÁLVULA
1 × 128.85 = 128.85

| Medición | Uds. | Largo | Parcial |
|---|---|---|---|
| Soportales B | 1 | 1 | 1.00 |
| Total |  |  | 1 |

##### 04.02.01.03 SALA DE BOMBAS: GRUPO ELÉCTRICO-BOMBA
Importe: 210.04

**GEB0001** REVISIÓN TRIMESTRAL GRUPO ELÉCTRICO-BOMBA
2 × 21.3 = 42.60

| Medición | Uds. | Largo | Parcial |
|---|---|---|---|
| Soportales B | 2 | 1 | 2.00 |
| Total |  |  | 2 |

**GEB0002** REVISIÓN SEMESTRAL GRUPO ELÉCTRICO-BOMBA
1 × 29.82 = 29.82

| Medición | Uds. | Largo | Parcial |
|---|---|---|---|
| Soportales B | 1 | 1 | 1.00 |
| Total |  |  | 1 |

**GEB0003** REVISIÓN ANUAL GRUPO ELÉCTRICO-BOMBA
1 × 137.62 = 137.62

| Medición | Uds. | Largo | Parcial |
|---|---|---|---|
| Soportales B | 1 | 1 | 1.00 |
| Total |  |  | 1 |

##### 04.02.01.04 SALA DE BOMBAS: CURVAS DE LAS BOMBAS
Importe: 195.07

**CB0001** CURVAS DE LAS BOMBAS
1 × 195.07 = 195.07

| Medición | Uds. | Largo | Parcial |
|---|---|---|---|
| Soportales B | 1 | 1 | 1.00 |
| Total |  |  | 1 |

#### 04.01.03 RED DE BIES
Importe: 699.76

##### 04.01.03.01 BOCAS DE INCENDIO EQUIPADAS
Importe: 699.76

**BIE0001** Ud REVISIÓN MENSUAL BIE
64 Ud × 3.27 = 209.28
Revisión mensual de BIE, consistente en:
- Comprobación de la accesibilidad a su entorno y la señalización
- Registro en acta de mantenimiento siguiendo modelo norma UNE-23580 en vigor

| Código | Ud | Descripción | Rendimiento | Precio | Importe |
|---|---|---|---|---|---|
| MO0001 | h | OFICIAL 2ªs | 0.063 | 22.17 | 1.40 |
| MO0002 | h | PEÓNs | 0.083 | 21.27 | 1.77 |
| %CI | % | COSTE INDIRECTO | 3 % | 3.17 | 0.10 |
|  |  | Total |  |  | 3.27 |

| Medición | Uds. | Largo | Parcial |
|---|---|---|---|
| Soportales B | 8 | 8 | 64.00 |
| Total |  |  | 64 |

**BIE0002** Ud REVISIÓN TRIMESTRAL BIE
24 Ud × 6.43 = 154.32
Revisión trimestral (incluyendo mensual) de BIE de acuerdo a RIPCI y emisión de acta de mantenimiento de acuerdo a norma UNE 23580 en vigor.

| Código | Ud | Descripción | Rendimiento | Precio | Importe |
|---|---|---|---|---|---|
| MO0001 | h | OFICIAL 2ªs | 0.124 | 22.17 | 2.75 |
| MO0002 | h | PEÓNs | 0.164 | 21.27 | 3.49 |
| %CI | % | COSTE INDIRECTO | 3 % | 6.24 | 0.19 |
|  |  | Total |  |  | 6.43 |

| Medición | Uds. | Largo | Parcial |
|---|---|---|---|
| Soportales B | 3 | 8 | 24.00 |
| Total |  |  | 24 |

**BIE0003** Ud REVISIÓN ANUAL BIE
8 Ud × 9.7 = 77.60
Revisión anual (incluyendo mensual y trimestral)de BIE de acuerdo a RIPCI y emisión de acta de mantenimiento de acuerdo a norma UNE 23580 en vigor.

| Código | Ud | Descripción | Rendimiento | Precio | Importe |
|---|---|---|---|---|---|
| MO0001 | h | OFICIAL 2ªs | 0.187 | 22.17 | 4.15 |
| MO0002 | h | PEÓNs | 0.248 | 21.27 | 5.27 |
| %CI | % | COSTE INDIRECTO | 3 % | 9.42 | 0.28 |
|  |  | Total |  |  | 9.7 |

| Medición | Uds. | Largo | Parcial |
|---|---|---|---|
| Soportales B | 1 | 8 | 8.00 |
| Total |  |  | 8 |

**BIE0004** Ud REVISIÓN QUINQUENAL BIE
8 Ud × 32.32 = 258.56
Revisión quinquenal de BIE de acuerdo a RIPCI y emisión de acta de mantenimiento de acuerdo a norma UNE 23580 en vigor.

| Código | Ud | Descripción | Rendimiento | Precio | Importe |
|---|---|---|---|---|---|
| MO0001 | h | OFICIAL 2ªs | 0.622 | 22.17 | 13.79 |
| MO0002 | h | PEÓNs | 0.827 | 21.27 | 17.59 |
| %CI | % | COSTE INDIRECTO | 3 % | 31.38 | 0.94 |
|  |  | Total |  |  | 32.32 |

| Medición | Uds. | Largo | Parcial |
|---|---|---|---|
| Soportales B | 1 | 8 | 8.00 |
| Total |  |  | 8 |

##### 04.01.03.02 RED DE BIES

**RBIE0001** REVISIÓN ANUAL RED DE BIES
0 × 14.2
Revisión anual de red de tuberías BIE de acuerdo a RIPCI y emisión de acta de mantenimiento de acuerdo a norma UNE 23580 en vigor.

| Código | Ud | Descripción | Rendimiento | Precio | Importe |
|---|---|---|---|---|---|
| MO0001 | h | OFICIAL 2ªs | 0.622 | 22.17 | 13.79 |
| %CI | % | COSTE INDIRECTO | 3 % | 13.79 | 0.41 |
|  |  | Total |  |  | 14.2 |

### 04.02 SOPORTALES A
Importe: 133.21

#### 04.02.01 DATOS GENERALES
Importe: 57.4

**DG0001** PARTE COMUN ACTA DE MANTENIMIENTO
4 × 14.35 = 57.40

#### 04.02.02 RED DE BIES
Importe: 75.81

##### 04.02.02.01 BOCAS DE INCENDIO EQUIPADAS
Importe: 61.61

**BIE0001** Ud REVISIÓN MENSUAL BIE
8 Ud × 3.27 = 26.16

**BIE0002** Ud REVISIÓN TRIMESTRAL BIE
3 Ud × 6.43 = 19.29

**BIE0003** Ud REVISIÓN ANUAL BIE
1 Ud × 9.7 = 9.70

**BIE0004** Ud REVISIÓN QUINQUENAL BIE
0.2 Ud × 32.32 = 6.46

##### 04.02.02.02 RED DE BIES
Importe: 14.2

**RBIE0001** REVISIÓN ANUAL RED DE BIES
1 × 14.2 = 14.20

### 04.03 VIRXE DO CARME
Importe: 754.47

#### 04.03.01 DATOS GENERALES
Importe: 172.2

**DG0001** PARTE COMUN ACTA DE MANTENIMIENTO
12 × 14.35 = 172.20

#### 04.03.02 ABASTECIMIENTO DE AGUA
Importe: 218.19

##### 04.03.02.01 FUENTES DE AGUA
Importe: 218.19

**FARUP001** REVISIÓN TRIMESTRAL RED DE USO PÚBLICO
4 × 19.85 = 79.40
Revisión trimestral de red de uso público según RIPCI y emisión acta de mantenimiento según norma UNE 23580 en vigor.

| Código | Ud | Descripción | Rendimiento | Precio | Importe |
|---|---|---|---|---|---|
| MAQ0001 | h | FURGONETA | 0.037 | 28 | 1.04 |
| MAQ0002 | h | EQUIPO DE MEDICIÓN CAUDAL, PRESIÓN ESTÁTICA Y DINÁMICA | 0.139 | 50 | 6.95 |
| MO0003 | h | OFICIAL 1ª | 0.244 | 18.42 | 4.49 |
| MO0004 | h | AYUDANTE | 0.244 | 17.47 | 4.26 |
| MO0005 | h | INGENIERO SUPERIOR | 0.096 | 26.34 | 2.53 |
| %CI | % | COSTE INDIRECTO | 3 % | 19.27 | 0.58 |
|  |  | Total |  |  | 19.85 |

**FARUP002** COMPROBACIÓN ANUAL DE PRESIÓN Y CAUDAL
1 × 138.79 = 138.79
Realización de prueba de presión/caudal anual según norma UNE 23500-2021 y emisión de informe según normativa de aplicación.

| Código | Ud | Descripción | Rendimiento | Precio | Importe |
|---|---|---|---|---|---|
| MAQ0001 | h | FURGONETA | 0.037 | 28 | 1.04 |
| MAQ0002 | h | EQUIPO DE MEDICIÓN CAUDAL, PRESIÓN ESTÁTICA Y DINÁMICA | 1 | 50 | 50.00 |
| MO0003 | h | OFICIAL 1ª | 1.63 | 18.42 | 30.02 |
| MO0004 | h | AYUDANTE | 1.63 | 17.47 | 28.48 |
| MO0005 | h | INGENIERO SUPERIOR | 0.957 | 26.34 | 25.21 |
| %CI | % | COSTE INDIRECTO | 3 % | 134.75 | 4.04 |
|  |  | Total |  |  | 138.79 |

#### 04.03.03 RED DE BIES
Importe: 364.08

##### 04.03.03.01 BOCAS DE INCENDIO EQUIPADAS
Importe: 349.88

**BIE0001** Ud REVISIÓN MENSUAL BIE
32 Ud × 3.27 = 104.64

| Medición | Uds. | Largo | Parcial |
|---|---|---|---|
|  | 8 | 4 | 32.00 |
| Total |  |  | 32 |

**BIE0002** Ud REVISIÓN TRIMESTRAL BIE
12 Ud × 6.43 = 77.16

| Medición | Uds. | Largo | Parcial |
|---|---|---|---|
|  | 3 | 4 | 12.00 |
| Total |  |  | 12 |

**BIE0003** Ud REVISIÓN ANUAL BIE
4 Ud × 9.7 = 38.80

**BIE0004** Ud REVISIÓN QUINQUENAL BIE
4 Ud × 32.32 = 129.28

##### 04.03.03.02 RED DE BIES
Importe: 14.2

**RBIE0001** REVISIÓN ANUAL RED DE BIES
1 × 14.2 = 14.20

### 04.04 TINGLADO GENERAL DE EMPAQUE
Importe: 841.94

#### 04.04.01 DATOS GENERALES
Importe: 172.2

**DG0001** PARTE COMUN ACTA DE MANTENIMIENTO
12 × 14.35 = 172.20

#### 04.04.02 ABASTECIMIENTO DE AGUA
Importe: 218.19

##### 04.04.02.01 FUENTES DE AGUA
Importe: 218.19

**FARUP001** REVISIÓN TRIMESTRAL RED DE USO PÚBLICO
4 × 19.85 = 79.40

**FARUP002** COMPROBACIÓN ANUAL DE PRESIÓN Y CAUDAL
1 × 138.79 = 138.79

#### 04.04.03 RED DE BIES
Importe: 451.55

##### 04.04.03.01 BOCAS DE INCENDIO EQUIPADAS
Importe: 437.35

**BIE0001** Ud REVISIÓN MENSUAL BIE
40 Ud × 3.27 = 130.80

| Medición | Uds. | Largo | Parcial |
|---|---|---|---|
|  | 8 | 5 | 40.00 |
| Total |  |  | 40 |

**BIE0002** Ud REVISIÓN TRIMESTRAL BIE
15 Ud × 6.43 = 96.45

| Medición | Uds. | Largo | Parcial |
|---|---|---|---|
|  | 3 | 5 | 15.00 |
| Total |  |  | 15 |

**BIE0003** Ud REVISIÓN ANUAL BIE
5 Ud × 9.7 = 48.50

**BIE0004** Ud REVISIÓN QUINQUENAL BIE
5 Ud × 32.32 = 161.60

##### 04.04.03.02 RED DE BIES
Importe: 14.2

**RBIE0001** REVISIÓN ANUAL RED DE BIES
1 × 14.2 = 14.20

### 04.05 PORTOCULTURA
Importe: 1016.88

#### 04.05.01 DATOS GENERALES
Importe: 172.2

**DG0001** PARTE COMUN ACTA DE MANTENIMIENTO
12 × 14.35 = 172.20

#### 04.05.02 ABASTECIMIENTO DE AGUA
Importe: 218.19

##### 04.05.02.01 FUENTES DE AGUA
Importe: 218.19

**FARUP001** REVISIÓN TRIMESTRAL RED DE USO PÚBLICO
4 × 19.85 = 79.40

**FARUP002** COMPROBACIÓN ANUAL DE PRESIÓN Y CAUDAL
1 × 138.79 = 138.79

#### 04.05.03 RED DE BIES
Importe: 626.49

##### 04.05.03.01 BOCAS DE INCENDIO EQUIPADAS
Importe: 612.29

**BIE0001** Ud REVISIÓN MENSUAL BIE
56 Ud × 3.27 = 183.12

| Medición | Uds. | Largo | Parcial |
|---|---|---|---|
|  | 8 | 7 | 56.00 |
| Total |  |  | 56 |

**BIE0002** Ud REVISIÓN TRIMESTRAL BIE
21 Ud × 6.43 = 135.03

| Medición | Uds. | Largo | Parcial |
|---|---|---|---|
|  | 3 | 7 | 21.00 |
| Total |  |  | 21 |

**BIE0003** Ud REVISIÓN ANUAL BIE
7 Ud × 9.7 = 67.90

**BIE0004** Ud REVISIÓN QUINQUENAL BIE
7 Ud × 32.32 = 226.24

##### 04.05.03.02 RED DE BIES
Importe: 14.2

**RBIE0001** REVISIÓN ANUAL RED DE BIES
1 × 14.2 = 14.20

### 04.06 ESTACIÓN MARÍTIMA
Importe: 2144.17

#### 04.06.01 DATOS GENERALES
Importe: 172.2

**DG0001** PARTE COMUN ACTA DE MANTENIMIENTO
12 × 14.35 = 172.20

#### 04.06.02 ABASTECIMIENTO DE AGUA
Importe: 1001.66

##### 04.06.02.01 FUENTES DE AGUA

##### 04.06.02.02 SALA DE BOMBAS: BOMBA JOCKEY, TUBERÍAS Y VÁLVULA
Importe: 185.66

**BJTV0001** REVISIÓN TRIMESTRAL BOMBA JOCKEY, TUBERÍAS Y VÁLVULA
2 × 14.2 = 28.40

| Medición | Uds. | Largo | Parcial |
|---|---|---|---|
| Silo | 2 | 1 | 2.00 |
| Total |  |  | 2 |

**BJTV0002** REVISIÓN SEMESTRAL BOMBA JOCKEY, TUBERÍAS Y VÁLVULA
1 × 28.41 = 28.41

| Medición | Uds. | Largo | Parcial |
|---|---|---|---|
| Silo | 1 | 1 | 1.00 |
| Total |  |  | 1 |

**BJTV0003** REVISIÓN ANUAL BOMBA JOCKEY, TUBERÍAS Y VÁLVULA
1 × 128.85 = 128.85

| Medición | Uds. | Largo | Parcial |
|---|---|---|---|
| Silo | 1 | 1 | 1.00 |
| Total |  |  | 1 |

##### 04.06.02.03 SALA DE BOMBAS: GRUPO DIESEL-BOMBA
Importe: 215.82

**GDB0001** REVISIÓN TRIMESTRAL GRUPO DIESEL-BOMBA
2 × 21.3 = 42.60

| Medición | Uds. | Largo | Parcial |
|---|---|---|---|
| Silo | 2 | 1 | 2.00 |
| Total |  |  | 2 |

**GDB0002** REVISIÓN SEMESTRAL GRUPO DIESEL-BOMBA
1 × 35.6 = 35.60

| Medición | Uds. | Largo | Parcial |
|---|---|---|---|
| Silo | 1 | 1 | 1.00 |
| Total |  |  | 1 |

**GDB0003** REVISIÓN ANUAL GRUPO DIESEL-BOMBA
1 × 137.62 = 137.62

| Medición | Uds. | Largo | Parcial |
|---|---|---|---|
| Silo | 1 | 1 | 1.00 |
| Total |  |  | 1 |

##### 04.06.02.04 SALA DE BOMBAS: GRUPO ELÉCTRICO-BOMBA
Importe: 210.04

**GEB0001** REVISIÓN TRIMESTRAL GRUPO ELÉCTRICO-BOMBA
2 × 21.3 = 42.60

| Medición | Uds. | Largo | Parcial |
|---|---|---|---|
| Silo | 2 | 1 | 2.00 |
| Total |  |  | 2 |

**GEB0002** REVISIÓN SEMESTRAL GRUPO ELÉCTRICO-BOMBA
1 × 29.82 = 29.82

| Medición | Uds. | Largo | Parcial |
|---|---|---|---|
| Silo | 1 | 1 | 1.00 |
| Total |  |  | 1 |

**GEB0003** REVISIÓN ANUAL GRUPO ELÉCTRICO-BOMBA
1 × 137.62 = 137.62

| Medición | Uds. | Largo | Parcial |
|---|---|---|---|
| Silo | 1 | 1 | 1.00 |
| Total |  |  | 1 |

##### 04.06.02.05 SALA DE BOMBAS: CURVAS DE LAS BOMBAS
Importe: 390.14

**CB0001** CURVAS DE LAS BOMBAS
2 × 195.07 = 390.14

| Medición | Uds. | Largo | Parcial |
|---|---|---|---|
| Silo | 1 | 2 | 2.00 |
| Total |  |  | 2 |

#### 04.06.03 RED GENERAL: HIDRANTES Y VÁLVULAS
Importe: 261.99

##### 04.06.03.01 HIDRANTES
Importe: 193.58

**H0001** REVISIÓN MENSUAL DE HIDRANTE
8 × 4.01 = 32.08

| Medición | Uds. | Parcial |
|---|---|---|
| Silo | 8 | 8.00 |
| Total |  | 8 |

**H0002** REVISIÓN TRIMESTRAL DE HIDRANTE SEGÚN RIPCI
2 × 6.13 = 12.26

| Medición | Uds. | Parcial |
|---|---|---|
| Silo | 2 | 2.00 |
| Total |  | 2 |

**H0003** REVISIÓN SEMESTRAL DE HIDRANTE SEGÚN RIPCI
1 × 8.87 = 8.87

| Medición | Uds. | Parcial |
|---|---|---|
| Silo | 1 | 1.00 |
| Total |  | 1 |

**H0004** REVISIÓN ANUAL DE HIDRANTE SEGUN RIPCI
1 × 11.95 = 11.95

| Medición | Uds. | Parcial |
|---|---|---|
| Silo | 1 | 1.00 |
| Total |  | 1 |

**H0005** REVISIÓN QUINQUENAL HIDRANTE
1 × 71.27 = 71.27

| Medición | Uds. | Largo | Parcial |
|---|---|---|---|
| Silo | 1 | 1 | 1.00 |
| Total |  |  | 1 |

**H0006** MEDICIÓN SEMESTRAL DE CAUDAL Y PRESION DE HIDRANTE
2 × 19.25 = 38.50

| Medición | Uds. | Parcial |
|---|---|---|
| Silo | 2 | 2.00 |
| Total |  | 2 |

**H0007** PINTADO BIENAL ELEMENTOS HIDRANTE
1 × 18.65 = 18.65

| Medición | Uds. | Parcial |
|---|---|---|
| Silo | 1 | 1.00 |
| Total |  | 1 |

##### 04.06.03.02 DOTACIONES
Importe: 32.82

**DOT0001** REVISIÓN TRIMESTRAL DOTACIÓN
3 × 1.44 = 4.32

| Medición | Uds. | Largo | Parcial |
|---|---|---|---|
| Silo | 3 | 1 | 3.00 |
| Total |  |  | 3 |

**DOT0002** REVISIÓN ANUAL DOTACIÓN
1 × 7.13 = 7.13

| Medición | Uds. | Largo | Parcial |
|---|---|---|---|
| Silo | 1 | 1 | 1.00 |
| Total |  |  | 1 |

**DOT0003** REVISIÓN QUINQUENAL DOTACIÓN
1 × 21.37 = 21.37

| Medición | Uds. | Largo | Parcial |
|---|---|---|---|
| Silo | 1 | 1 | 1.00 |
| Total |  |  | 1 |

##### 04.06.03.03 RED DE VÁLVULAS
Importe: 35.59

**REDVAL0001** REVISIÓN TRIMESTRAL RED DE VÁLVULAS
3 × 7.13 = 21.39

| Medición | Uds. | Parcial |
|---|---|---|
| Silo | 3 | 3.00 |
| Total |  | 3 |

**REDVAL0002** REVISIÓN ANUAL RED DE VÁLVULAS
1 × 14.2 = 14.20

| Medición | Uds. | Parcial |
|---|---|---|
| Silo | 1 | 1.00 |
| Total |  | 1 |

#### 04.06.04 RED DE BIES
Importe: 708.32

##### 04.06.04.01 BOCAS DE INCENDIO EQUIPADAS
Importe: 694.12

**BIE0001** Ud REVISIÓN MENSUAL BIE
96 Ud × 3.27 = 313.92

| Medición | Uds. | Largo | Parcial |
|---|---|---|---|
|  | 8 | 12 | 96.00 |
| Total |  |  | 96 |

**BIE0002** Ud REVISIÓN TRIMESTRAL BIE
36 Ud × 6.43 = 231.48

| Medición | Uds. | Largo | Parcial |
|---|---|---|---|
|  | 3 | 12 | 36.00 |
| Total |  |  | 36 |

**BIE0003** Ud REVISIÓN ANUAL BIE
12 Ud × 9.7 = 116.40

**BIE0004** Ud REVISIÓN QUINQUENAL BIE
1 Ud × 32.32 = 32.32

##### 04.06.04.02 RED DE BIES
Importe: 14.2

**RBIE0001** REVISIÓN ANUAL RED DE BIES
1 × 14.2 = 14.20

### 04.07 OFICINAS CENTRALES
Importe: 1104.35

#### 04.07.01 DATOS GENERALES
Importe: 172.2

**DG0001** PARTE COMUN ACTA DE MANTENIMIENTO
12 × 14.35 = 172.20

#### 04.07.02 ABASTECIMIENTO DE AGUA
Importe: 218.19

##### 04.07.02.01 FUENTES DE AGUA
Importe: 218.19

**FARUP001** REVISIÓN TRIMESTRAL RED DE USO PÚBLICO
4 × 19.85 = 79.40

**FARUP002** COMPROBACIÓN ANUAL DE PRESIÓN Y CAUDAL
1 × 138.79 = 138.79

#### 04.07.03 RED DE BIES
Importe: 713.96

##### 04.07.03.01 BOCAS DE INCENDIO EQUIPADAS
Importe: 699.76

**BIE0001** Ud REVISIÓN MENSUAL BIE
64 Ud × 3.27 = 209.28

| Medición | Uds. | Largo | Parcial |
|---|---|---|---|
|  | 8 | 8 | 64.00 |
| Total |  |  | 64 |

**BIE0002** Ud REVISIÓN TRIMESTRAL BIE
24 Ud × 6.43 = 154.32

| Medición | Uds. | Largo | Parcial |
|---|---|---|---|
|  | 3 | 8 | 24.00 |
| Total |  |  | 24 |

**BIE0003** Ud REVISIÓN ANUAL BIE
8 Ud × 9.7 = 77.60

**BIE0004** Ud REVISIÓN QUINQUENAL BIE
8 Ud × 32.32 = 258.56

##### 04.07.03.02 RED DE BIES
Importe: 14.2

**RBIE0001** REVISIÓN ANUAL RED DE BIES
1 × 14.2 = 14.20

### 04.08 APARCAMIENTO PRAZA DA ESTRELA
Importe: 754.47

#### 04.08.01 DATOS GENERALES
Importe: 172.2

**DG0001** PARTE COMUN ACTA DE MANTENIMIENTO
12 × 14.35 = 172.20

#### 04.08.02 ABASTECIMIENTO DE AGUA
Importe: 218.19

##### 04.08.02.01 FUENTES DE AGUA
Importe: 218.19

**FARUP001** REVISIÓN TRIMESTRAL RED DE USO PÚBLICO
4 × 19.85 = 79.40

**FARUP002** COMPROBACIÓN ANUAL DE PRESIÓN Y CAUDAL
1 × 138.79 = 138.79

#### 04.08.03 RED DE BIES
Importe: 364.08

##### 04.08.03.01 BOCAS DE INCENDIO EQUIPADAS
Importe: 349.88

**BIE0001** Ud REVISIÓN MENSUAL BIE
32 Ud × 3.27 = 104.64

| Medición | Uds. | Largo | Parcial |
|---|---|---|---|
|  | 8 | 4 | 32.00 |
| Total |  |  | 32 |

**BIE0002** Ud REVISIÓN TRIMESTRAL BIE
12 Ud × 6.43 = 77.16

| Medición | Uds. | Largo | Parcial |
|---|---|---|---|
|  | 3 | 4 | 12.00 |
| Total |  |  | 12 |

**BIE0003** Ud REVISIÓN ANUAL BIE
4 Ud × 9.7 = 38.80

**BIE0004** Ud REVISIÓN QUINQUENAL BIE
4 Ud × 32.32 = 129.28

##### 04.08.03.02 RED DE BIES
Importe: 14.2

**RBIE0001** REVISIÓN ANUAL RED DE BIES
1 × 14.2 = 14.20

### 04.09 TINGLADO DE COMERCIO
Importe: 1629.17

#### 04.09.01 DATOS GENERALES
Importe: 172.2

**DG0001** PARTE COMUN ACTA DE MANTENIMIENTO
12 × 14.35 = 172.20

#### 04.09.02 ABASTECIMIENTO DE AGUA
Importe: 218.19

##### 04.09.02.01 FUENTES DE AGUA
Importe: 218.19

**FARUP001** REVISIÓN TRIMESTRAL RED DE USO PÚBLICO
4 × 19.85 = 79.40

**FARUP002** COMPROBACIÓN ANUAL DE PRESIÓN Y CAUDAL
1 × 138.79 = 138.79

#### 04.09.03 RED DE BIES
Importe: 1238.78

##### 04.09.03.01 BOCAS DE INCENDIO EQUIPADAS
Importe: 1224.58

**BIE0001** Ud REVISIÓN MENSUAL BIE
112 Ud × 3.27 = 366.24

| Medición | Uds. | Largo | Parcial |
|---|---|---|---|
| APV | 8 | 6 | 48.00 |
| GC | 8 | 5 | 40.00 |
| Autorizaciones | 8 | 1 | 8.00 |
| Locales | 8 | 2 | 16.00 |
| Subtotal |  |  | 112.00 |
| Total |  |  | 112 |

**BIE0002** Ud REVISIÓN TRIMESTRAL BIE
42 Ud × 6.43 = 270.06

| Medición | Uds. | Largo | Parcial |
|---|---|---|---|
| APV | 3 | 6 | 18.00 |
| GC | 3 | 5 | 15.00 |
| Autorizaciones | 3 | 1 | 3.00 |
| Locales | 3 | 2 | 6.00 |
| Subtotal |  |  | 42.00 |
| Total |  |  | 42 |

**BIE0003** Ud REVISIÓN ANUAL BIE
14 Ud × 9.7 = 135.80

| Medición | Uds. | Largo | Parcial |
|---|---|---|---|
| APV | 1 | 6 | 6.00 |
| GC | 1 | 5 | 5.00 |
| Autorizaciones | 1 | 1 | 1.00 |
| Locales | 1 | 2 | 2.00 |
| Subtotal |  |  | 14.00 |
| Total |  |  | 14 |

**BIE0004** Ud REVISIÓN QUINQUENAL BIE
14 Ud × 32.32 = 452.48

| Medición | Uds. | Largo | Parcial |
|---|---|---|---|
| APV | 1 | 6 | 6.00 |
| GC | 1 | 5 | 5.00 |
| Autorizaciones | 1 | 1 | 1.00 |
| Locales | 1 | 2 | 2.00 |
| Subtotal |  |  | 14.00 |
| Total |  |  | 14 |

##### 04.09.03.02 RED DE BIES
Importe: 14.2

**RBIE0001** REVISIÓN ANUAL RED DE BIES
1 × 14.2 = 14.20

### 04.10 CENTRO SOCIAL
Importe: 1104.35

#### 04.10.01 DATOS GENERALES
Importe: 172.2

**DG0001** PARTE COMUN ACTA DE MANTENIMIENTO
12 × 14.35 = 172.20

#### 04.10.02 ABASTECIMIENTO DE AGUA
Importe: 218.19

##### 04.10.02.01 FUENTES DE AGUA
Importe: 218.19

**FARUP001** REVISIÓN TRIMESTRAL RED DE USO PÚBLICO
4 × 19.85 = 79.40

**FARUP002** COMPROBACIÓN ANUAL DE PRESIÓN Y CAUDAL
1 × 138.79 = 138.79

#### 04.10.03 RED DE BIES
Importe: 713.96

##### 04.10.03.01 BOCAS DE INCENDIO EQUIPADAS
Importe: 699.76

**BIE0001** Ud REVISIÓN MENSUAL BIE
64 Ud × 3.27 = 209.28

| Medición | Uds. | Largo | Parcial |
|---|---|---|---|
| APV | 8 | 4 | 32.00 |
| LOCALES | 8 | 4 | 32.00 |
| Subtotal |  |  | 64.00 |
| Total |  |  | 64 |

**BIE0002** Ud REVISIÓN TRIMESTRAL BIE
24 Ud × 6.43 = 154.32

| Medición | Uds. | Largo | Parcial |
|---|---|---|---|
| APV | 3 | 4 | 12.00 |
| LOCALES | 3 | 4 | 12.00 |
| Subtotal |  |  | 24.00 |
| Total |  |  | 24 |

**BIE0003** Ud REVISIÓN ANUAL BIE
8 Ud × 9.7 = 77.60

| Medición | Uds. | Largo | Parcial |
|---|---|---|---|
| APV | 1 | 4 | 4.00 |
| LOCALES | 1 | 4 | 4.00 |
| Subtotal |  |  | 8.00 |
| Total |  |  | 8 |

**BIE0004** Ud REVISIÓN QUINQUENAL BIE
8 Ud × 32.32 = 258.56

| Medición | Uds. | Largo | Parcial |
|---|---|---|---|
| APV | 1 | 4 | 4.00 |
| LOCALES | 1 | 4 | 4.00 |
| Subtotal |  |  | 8.00 |
| Total |  |  | 8 |

##### 04.10.03.02 RED DE BIES
Importe: 14.2

**RBIE0001** REVISIÓN ANUAL RED DE BIES
1 × 14.2 = 14.20

### 04.11 ARCHIVO
Importe: 547.21

#### 04.11.01 DATOS GENERALES
Importe: 172.2

**DG0001** PARTE COMUN ACTA DE MANTENIMIENTO
12 × 14.35 = 172.20

#### 04.11.02 ABASTECIMIENTO DE AGUA
Importe: 218.19

##### 04.11.02.01 FUENTES DE AGUA
Importe: 218.19

**FARUP001** REVISIÓN TRIMESTRAL RED DE USO PÚBLICO
4 × 19.85 = 79.40

**FARUP002** COMPROBACIÓN ANUAL DE PRESIÓN Y CAUDAL
1 × 138.79 = 138.79

#### 04.11.03 RED DE BIES
Importe: 156.82

##### 04.11.03.01 BOCAS DE INCENDIO EQUIPADAS
Importe: 142.62

**BIE0001** Ud REVISIÓN MENSUAL BIE
16 Ud × 3.27 = 52.32

| Medición | Uds. | Largo | Parcial |
|---|---|---|---|
|  | 8 | 2 | 16.00 |
| Total |  |  | 16 |

**BIE0002** Ud REVISIÓN TRIMESTRAL BIE
6 Ud × 6.43 = 38.58

| Medición | Uds. | Largo | Parcial |
|---|---|---|---|
|  | 3 | 2 | 6.00 |
| Total |  |  | 6 |

**BIE0003** Ud REVISIÓN ANUAL BIE
2 Ud × 9.7 = 19.40

**BIE0004** Ud REVISIÓN QUINQUENAL BIE
1 Ud × 32.32 = 32.32

##### 04.11.03.02 RED DE BIES
Importe: 14.2

**RBIE0001** REVISIÓN ANUAL RED DE BIES
1 × 14.2 = 14.20

### 04.12 EDIFICIO TALLERES CONSERVACIÓN Y SSMM
Importe: 492.06

#### 04.12.01 DATOS GENERALES
Importe: 172.2

**DG0001** PARTE COMUN ACTA DE MANTENIMIENTO
12 × 14.35 = 172.20

#### 04.12.02 ABASTECIMIENTO DE AGUA
Importe: 218.19

##### 04.12.02.01 FUENTES DE AGUA
Importe: 218.19

**FARUP001** REVISIÓN TRIMESTRAL RED DE USO PÚBLICO
4 × 19.85 = 79.40

**FARUP002** COMPROBACIÓN ANUAL DE PRESIÓN Y CAUDAL
1 × 138.79 = 138.79

#### 04.12.03 RED DE BIES
Importe: 101.67

##### 04.12.03.01 BOCAS DE INCENDIO EQUIPADAS
Importe: 87.47

**BIE0001** Ud REVISIÓN MENSUAL BIE
8 Ud × 3.27 = 26.16

**BIE0002** Ud REVISIÓN TRIMESTRAL BIE
3 Ud × 6.43 = 19.29

**BIE0003** Ud REVISIÓN ANUAL BIE
1 Ud × 9.7 = 9.70

**BIE0004** Ud REVISIÓN QUINQUENAL BIE
1 Ud × 32.32 = 32.32

##### 04.12.03.02 RED DE BIES
Importe: 14.2

**RBIE0001** REVISIÓN ANUAL RED DE BIES
1 × 14.2 = 14.20

## 05 BOMBEOS AGUAS RESIDUALES
Importe: 19018.81

**EBAR0001** REVISIÓN SEMANAL EBAR
912 × 8.4 = 7660.80
Revisión semanal de EBAR incluyendo:
- Medición de consumos eléctricos, tiempos y tensión de trabajo.
- Comprobación estado del bobinado en caso de anomalías.
- Comprobación de descompesación entre fases.
- Activación de a bomba para comprobar su funcionamiento en automático y manual.
- Lectura de contadores de energía.
- Chequeo de las sondas térmicas y de humedad.
- Comprobación de funcionamiento de los medidores de nivel.
- Limpieza de los medidores de nivel.
- Inspección del pozo de bombeo, con el fin de determinar posibles averías mecánicas.
- Revisión visual e inspección del buen estado del cuadro eléctrico.
- Limpieza del cuadro eléctrico.
- Se incluyen tantas limpiezas y vaciados como furan necesarios, con retirada de los elementos recogidos de los cestones de gruesos, así como cualquier otro residuo que se acumule en el pozo de bombeo, grasa, sólidos, arenas....
- Emisión de informe/parte de trabajo con check-list y datos.

| Código | Ud | Descripción | Rendimiento | Precio | Importe |
|---|---|---|---|---|---|
| MO0001 | h | OFICIAL 2ªs | 0.154 | 22.17 | 3.414 |
| MO0002 | h | PEÓNs | 0.174 | 21.27 | 3.701 |
| MAQ0001 | h | FURGONETA | 0.037 | 28 | 1.036 |
| %CI | % | COSTE INDIRECTO | 3 % | 8.151 | 0.245 |
|  |  | Total |  |  | 8.4 |

| Medición | Uds. | Largo | Parcial |
|---|---|---|---|
| Semanales | 52 | 19 | 988.00 |
| A restar Trimestrales | -3 | 19 | -57.00 |
| A restar Anual | -1 | 19 | -19.00 |
| Subtotal |  |  | 912.00 |
| Total |  |  | 912 |

**EBAR0002** REVISIÓN TRIMESTRAL EBAR
57 × 49.1 = 2798.70
Revisión trimestral de EBAR incluyendo:
- Alcance de revisión semanal.
- Revisión de las bombas con Megger a tierra y entre fases.
- Comprobación del sistema de regulación, comprobando el funcionamiento manual y automático.
- Revisión del cuadro eléctrico, disparando los elementos dle centro tales como diferenciales, térmicos, detectores de humedad.
- Arranque, en automático y manual, de todas las bombas con medición de consumos y tensiones de trabajo.
- Comprobación de las boyas.
- Emisión de informe/parte de trabajo con check-list y datos.

| Código | Ud | Descripción | Rendimiento | Precio | Importe |
|---|---|---|---|---|---|
| MO0001 | h | OFICIAL 2ªs | 1 | 22.17 | 22.17 |
| MO0002 | h | PEÓNs | 1.15 | 21.27 | 24.46 |
| MAQ0001 | h | FURGONETA | 0.037 | 28 | 1.04 |
| %CI | % | COSTE INDIRECTO | 3 % | 47.67 | 1.43 |
|  |  | Total |  |  | 49.1 |

| Medición | Uds. | Largo | Parcial |
|---|---|---|---|
|  | 3 | 19 | 57.00 |
| Total |  |  | 57 |

**EBAR0003** REVISIÓN ANUAL EBAR
19 × 450.49 = 8559.31
Revisión anual de EBAR incluyendo:
- Alcance de revisión semanal.
- Alcance de revisión trimestral
- Extracción de los equipos para ajuste de placa base, comprobación de desgastes y ajuste.
- Inspección de estado de tuberías y mangueras, posibles fujas y apriete de tornillería.
- Revisión de puntos de estanqueidad y estado del aceite. En caso necesario desmonte y reparación en taller procediendo al desmontaje y sustitución de los elementos necesarios.
- Comprobación del desgaste del impulsor.
- Comprobación de juntas mecánics, anillo de desgaste y cámara de refrigeración.
- Los repuestos que fueran necesarios para garantizar un correcto funcionamiento de los equipos se sustituirán (sólo se podrá facturar el coste de los materiales, previo presupuesto adelantado y aceptado por la APV, asumiendo el adjudicatario el coste de la mano de obra, desmontaje y montaje de los equipos, izados, transportes y equipos provisionales necesarios para el mantenimiento del funcionamiento del pozo.
- Emisión de informe pormenorizado de las operaciones anuales, con reportaje videográfico de las mismas.

| Código | Ud | Descripción | Rendimiento | Precio | Importe |
|---|---|---|---|---|---|
| MO0001 | h | OFICIAL 2ªs | 10 | 22.17 | 221.70 |
| MO0002 | h | PEÓNs | 9.5 | 21.27 | 202.07 |
| MAQ0001 | h | FURGONETA | 0.037 | 28 | 1.04 |
| MO0005 | h | INGENIERO SUPERIOR | 0.477 | 26.34 | 12.56 |
| %CI | % | COSTE INDIRECTO | 3 % | 437.37 | 13.12 |
|  |  | Total |  |  | 450.49 |

## 06 SERVICIO DE RETÉN
Importe: 6000

**RET0001** mes RETÉN 24 HORAS
12 mes × 500 = 6000.00
Retén mensual de atención de comunicaciones y actuacion en incidencias en todo el ámtito del contrato. Labores mínimas a realizar de acuerdo con lo establecido en el PPTP.

| Código | Ud | Descripción | Rendimiento | Precio | Importe |
|---|---|---|---|---|---|
| MO0006 | mes | Retén 24 horas (mano de obra) | 1 | 500 | 500.00 |
|  |  | Total |  |  | 500 |

## 07 LABORES DE MANTENIMIENTO CORRECTIVO
Importe: 30000

**MANTCORR01** PA PARTIDA ALZADA A JUSTIFICAR
1 PA × 30000 = 30000.00
Partida alzada a justificar, de acuerdo a preciario existente en PPTP, para mantenimientos correctivos y reparaciones necesarios durante la ejecución del contrato.

## 01.04.01
